# Leistungsbeschreibung (GAEB DA XML 3.2, DA81)
Projekt: Projekt
Währung: EUR
Erstellt mit: myview DataGenerator GAEB, myview-GAEB-DA-XML-Export, 26.04.2024

## LV Bezeichnung
Datum: 26.04.2024

### 01 Leuchten

#### 01.01 Ein-/Aufbauleuchten

##### 01.01.01 Ein-/Aufbauleuchten

**01.01.01.001 InteriorLUX PRO 25 K3**
LED-Innenraumleuchte  InteriorLUX PRO 25 K3
25 K³ | Ø300 mm

Robuste LED-Anbauleuchte für den Innenbereich im modernen, flachkuppligen Runddesign. Schlagfester Diffusor aus opalem Kunststoff für besonders gleichmäßige Lichtverteilung. Einfache, schnelle Montage an Wand oder Decke. Dimmbares Betriebsgerät ist integriert. Die Farbtemperatur kann über einen Schalter eingestellt werden. Leuchte mit begrenzter Oberflächentemperatur nach DIN EN 60598-2-24. Geeignet für den Einsatz in der Lebensmittel- und Getränkeindustrie. Umweltfreundlich und ressourcenschonend durch austauschbare Komponenten.

Abstrahlwinkel: 110°
Farbtemperatur: 3.000 K, 4.000 K, 5.000 K
Farbwiedergabeindex: > 80
Lichtausbeute: 138 lm/W
Systemleistung: 25 W
Leuchtenlichtstrom: 3.450 lm
Lichtaustritt: direkt
Abstrahlcharakteristik: symmetrisch
Effizienzklasse der Lichtquelle:
UGR längs:
27,0
UGR quer: 27,0
Dimmbar: ja

Art der Dimmung:  mit Phasenanschnitt-/Phasenabschnittdimmer
Anschlussart: Klemme, 3-polig
Spannungsbereich [AC]: 200 - 240 V AC, 50/60 Hz
Schutzklasse: II
Schutzart: IP65
Schlagfestigkeit: IK10
Mittlere Nutzlebensdauer [L80,B50] bei 25°C: 80000 h
Betriebstemperatur: -25 bis +45 °C
Module per LSS B16A: 37
Module per LSS C16A: 61
Gehäusematerial: ABS
Gehäusefarbe: weiß
Abdeckung: diffus
Material der Abdeckung: PC
Durchmesser x Höhe: Ø300 x 50 mm
Gewicht: 1 kg
CE-Kennzeichnung: ja
D-Kennzeichnung: ja
Artikelbezeichnung:  InteriorLUX PRO 25 K3
Artikelnummer: 133040251001
Menge: 10,000 Stück
